# Sanitär- und Heizungsinstallation
Angebotsaufforderung (GAEB 90, DA83)
Währung: EUR

## Zusätzlicher Text
Bauvorhaben
Umbau des Dachgeschosses eines mehrgeschossigen Wohnhauses
mit Grundrissänderung
Arno-Nitzsche-Str. 8
04277 Leipzig

Bauherr
Covivio Dresden GmbH
c/o Covivio Immobilien GmbH
Essener Straße 66
46047 Oberhausen

Planverfasser
Development 9 GmbH
Tschaikowskistraße 31
04105 Leipzig

Ausschreibungsverfasser / Ansprechpartner
Development 9 GmbH
Tschaikowskistraße 31
04105 Leipzig

Baubeginn:  ca. 04.11.24

Zuschlagfrist:  ___________________

Preisbindungsfrist:  ___________________

Abgabetermin:  ___________________

Fertigstellung:  ca. 30.05.24

  ungeprüft  geprüft

Summe Netto:  ____________________ _  ____________________ _

MwSt (19 %):  ____________________ _  ____________________ _

Eine Ortsbesichtigung ist vor Angebotserstellung zwingend erforderlich!

Der Bieter erklärt:
1.) dass er diese Ausschreibung auf Vollständigkeit hin
  geprüft hat, inbesondere auf fehlende Seiten

2.) dass er die Ausschreibung lückenlos gelesen und
  eindeutig verstanden hat

3.) dass bei eventuell Rückfragen eine
  zufriedenstellende, ausreichende Klärung erfolgte

4.) dass er alle sonstigen preisbeeinflussenden
  Leistungen geprüft und kalkuliert hat

5.) dass er sich über die örtlichen Gegebenheiten und
  dem Leistungsumfang im Rahmen einer
  Ortstbesichtigung informiert hat

6.) dass er die Ausschreibung ohne Einschränkung durch
  seine Unterschrift als maßgeblichen Vertragsbestandteil rechtsverbindlich anerkannt hat.

7.) dass alle offenen Fragen zur Ausführung eklärt und
  preislich lich im Angebot erfasst sind.

................, den..................................

rechtsverbindliche Unterschrift Bieter

## Arno-Nitzschestr. 8, Leipzig SAN/HZG
Datum: 09.09.24

*Hinweis*
Beschreibung der Baustelle
Bei dem vorliegenden Objekt handelt es sich um ein
fünfgeschossiges Wohnhaus. Die derzeit fünfWohnungen im
Dachgeschoss sollen zu zwei Wohnungen mit insgesamt ca.
180 m² Wohnfläche umgebaut werden. Das Objekt befindet
sich im Süden Leipzigs im Stadtteil Connewitz.

Lage der Baustelle
Das Objekt befindet sich in der Arno-Nitzsche-Straße 8.
Der Zugang zum Gebäude erfolgt über den straßenseitigen
Eingang. Flächen zur Anlieferung und Lagerung stehen
begrenzt vor und hinter dem Haus zur Verfügung.

Besondere Belastungen aus Immissionen
Die bei der Durchführung der Arbeiten auftretenden
Staub - , Lärm- und
Verkehrsemissionen sind gemäß dem geltenden
Immissionsschutzgesetz ( Bundes -
Immissionsschutzgesetz - B ImSchG) zu begrenzen.
Lärmintensive Arbeiten sind zu beschränken und dürfen
während der generellen Ruhezeiten nicht ausgeführt
werden.

Maßnahmen gemäß Baustellenverordnung
Allgemeine Vorschriften zum Arbeits- und
Gesundheitsschutz sind verbindlich zu beachten
(SiGeKo-Planung wird im Objekt ausgehängt und die
Baustelle regelmäßig auf Einhaltung der Vorgaben
geprüft).

*Hinweis*
A)  ALLGEMEINE VORBEMERKUNGEN
=======================================================
==========

A1) Allgemeines:

In den Positionen dieses Leistungsverzeichnisses sind
Arbeiten im Zuge einer Modernisierungen einer Remise
beschrieben.

Dem Einheitspreisabkommen liegen die "Zusätzliche
Vertragsbedingungen für die Ausführung von
Bauleistungen (Z-VOB/B)" der Covivio Immobilien GmbH,
Stand Januar 2022, zugrunde. Für sich auf dieses LV
beziehende Aufträge  gelten die Vertragsbedingungen in
jedem Einzelfall als vereinbart. Sofern zukünftig als
Ersatz für die aktuell gültigen Z-VOB/B Stand Januar
2022 mit dem Auftragnehmer (AN) neue Z-VOB/B vereinbart
werden, gelten für nach Gültigkeitsbeginn die neuen
Z-VOB/B beauftragte Leistungen ausschließlich die neuen
Z-VOB/B.

Für nach diesem "LV" ausgeführte Leistungen gelten,
ergänzend zur den
jeweiligen Leistungsbeschreibungen der einzelnen
Positionen, bei evtl. Widersprüchen in nachfolgend
genannter Reihenfolge, folgende Bedingungen:

1. diese ""Allgemeine Vorbemerkungen für
Schrumpf-Einheitspreisabkommen"" (A)
2. die sich anschließenden ""Allgemeine technische
Vorbemerkungen"" (B)
3. die sich anschließenden ""Besondere technische
Vorbemerkungen"" (für dieses Gewerk) (C)
4. die ""Zusätzliche Vertragsbedingungen für die
Ausführung von Bauleistungen Z-VOB/B""
5. Baustellenordnung der Immeo=Wohnen in der jeweils
gültigen Fassung

Mit Unterzeichnung  erklärt der AN, dass von ihm
sämtliche gesetzlichen, behördlichen und
berufgenossenschaftlichen Auflagen erfüllt werden, die
zur Ausführung der im LV beschriebenen Leistungen
erforderlich sind.

Es dürfen nur solche Materialien verwendet werden, über
die der Auftragsnehmer das uneingeschränkte
Eigentumsrecht besitzt und die vollkommen frei von
Rechten Dritter sind.

Für die Ausführung der Arbeiten ist Fachpersonal in
ausreichender Zahl einzusetzen.
Hierbei ist darauf zu achten, dass für die Ausführung
sämtlicher Arbeiten unsere Baustellenordnung in der
jeweils gültigen Fassung zu beachten ist, die dem
ausführenden Fachpersonal in geeigneter Form zur
Kenntnis zu geben ist.

A2) Kundendienst:

Die  Arbeiten werden in bewohnten Häusern ausgeführt.
Modernisierungsmaßnahmen in bewohnten Häusern verlangen
vom Auftragsnehmer eine hohe Sensibilität. Mit
Rücksicht auf die berechtigten Bedürfnisse unserer
Mieter sind daher Lärm- und schmutzintensive Arbeiten
auf ein Mindestmaß zu reduzieren.

Der Auftraggeber (AG) erwartet vom AN darüber hinaus
tatkräftige Unterstützung bei den Bemühungen,
berechtigten Mieterwünschen zu entsprechen. Dazu
gehören insbesondere folgende Verpflichtungen:

1) Alle Handwerker/Mitarbeiter des AN haben die
Verpflichtung, unseren Kunden (Mietern) höflich und
hilfsbereit zu begegnen. Das Verhalten des AN ist
mitbestimmend für das Bild des Mieters/Kunden über
unsere Gesellschaft. Dementsprechend ist für den AN
neben der ordnungsgemäßen Durchführung seiner
Arbeiten die Kundenzufriedenheit besonderes Ziel seiner
Tätigkeit.

2)  Möbel und sonstiges Mietereigentum, Bodenflächen
und angrenzende Bauteile etc. im Bereich der
auszuführenden Arbeiten sind durch Folie,
evtl.Schaltafeln oder Ähnliches zu schützen. Die
Arbeitsstelle, aber insbesondere such verschmutzte
Gemeinschaftseinrichtungen, wie Treppenhäuser,
Kellerzugänge oder Außenanlagen, sind jeden Tag zu
reinigen und bei Beendigung der täglichen Arbeiten
im ordnungsgemäßen Zustand zu hinterlassen.

A3) Preise:

Die, für die Ausführung von Leistungen nach diesem LV,
hier festgeschriebenen Preise gelten für
Arbeiten im Zuge der Modernisierung der Remise.

In den Einheitspreisen sind sämtliche Kosten, wie
Lohn-, Material- und Nebenkosten enthalten,
insbesondere auch:

1)  Koordination / Terminabsprache(n) mit unseren
Technischen Objektmanager/innen, bzw. Bauleiter/innen
sowie unseren kfm. Objektbetreuer/innen bzw.
Kundenbetreuer/innen und ggf. auch mit unseren Mietern.

2) Sämtliche Fahrt- und Transportkosten,

3) Sämtliche tariflichen Zulagen wie z.B. Schmutz- und
Staubzulagen, Zulagen für ekelerregende
  Arbeiten etc.

4) Die Gestellung, Vorhaltung und spurlose Entfernung
aller erforderlichen Gerüste und  Absperrungen (ggf.
auch Warnschilder) bis zu einer Höhe der Arbeitsbühne
von 2 m; die Mitbenutzung der Gerüste ist allen mit
Reparaturarbeiten beschäftigten Firmen kostenlos zu
gestatten,

5)  Befestigungsmittel aller Art; Hilfsstoffe wie
Nägel, Bindedraht und Kleinmaterial sowie alle
  Baustoffe, die zur kompletten Erstellung der
Leistung erforderlich sind,

6)  Die Abdeckung von Einrichtungsgegenständen zum
Schutz vor Beschädigung und Verschmutzung

7)  Das, ggf. tägliche, Säubern der Arbeitsstelle

8)  Der Ausbau und Abtransport sowie die ordnungsgemäße
Entsorgung, einschließlich  Kippgebühren, sämtlichen
Bauschutts und aller alter, schadhafter Teile. Teile,
für die sich der AG eine generelle oder
einzelfallbezogene Prüfung vorbehalten hat, sind bis zu
diesem Zeitpunkt, längstens jedoch für die Dauer von 10
Wochen, vom AN vorzuhalten und dürfen erst danach
entsorgt werden.

9)  Alle weiteren Nebenleistungen, die zur Erfüllung
der in den Leistungspositionen beschriebenen
  Hauptleistungen, unter Beachtung aller einschlägigen
Vorschriften, erforderlich sind, im EPA
  aber nicht gesondert aufgeführt sind.

Erforderliche Leistungen, die in den nachfolgenden
Leistungspositionen nicht enthalten sind, sind der
Abteilung Einkauf des AG möglichst vor Ausführung zur
Genehmigung aufzugeben und bei Rechnungslegung mit
einem "Z" zu kennzeichnen. Die Preise für derartige
Zusatzleistungen sind auf der Kalkulationsbasis der
Einheitspreise zu kalkulieren. Diese Z-Positionen sind
so ausreichend und umfassend zu beschreiben, dass
sowohl eine sachlich-fachliche als auch eine
kalkulatorische Nachprüfung durch den AG gewährleistet
ist, hierzu gehört insbesondere die Angabe der
verfahrenen Stunden.

Die Einheitspreise des LV sind Nettopreise. Sie gelten
zuzüglich der zum jeweiligen
Leistungserbringungszeitpunkt gültigen Mehrwertsteuer.

A4) Abrechnung:

Eine evtl. vorhandene Position ""An-/Abfahrtpauschale""
darf grundsätzlich nur einmal pro Auftrag  berechnet
werden, auch wenn mehrere Anfahrten (auch an
verschiedenen Tagen) erforderlich sind. Sollten mehrere
Anfahrten aus Gründen erforderlich sein, die
ausschließlich der AG zu vertreten hat, sind diese
besonders zu begründen und als Z Position zu
kennzeichnen.
Soweit im Rahmen eines Auftrags zwei oder mehr
Positionen dieses S-EPA ausgeführt werden, die
gleichartige (identische) Teilleistungen überlappend
enthalten, darf lediglich eine dieser Positionen in
vollem Umfang abgerechnet werden. Die zweite bzw.
weitere Positionen sind dann mit einem anteiligen Preis
als Z-Position in Rechnung zu stellen

Maßgebend für die Abrechnung ist das nach
Fertigstellung der Arbeiten durch den AN zu nehmende
Aufmaß, sowie die Bestätigung es zuständigen
Kundenbetreuers/Bauleiters/Kfm. oder technischen
Objektmanager, dass die Leistungen durchgeführt wurden.

Das testierte Aufmaß bzw. die Bestätigung ist vom AN
mit der Schlussrechnung einzureichen.
Der AG ist berechtigt, jederzeit ein gemeinsames Aufmaß
zu verlangen.

A5) Nachhaltigkeit

Als eines der führenden Wohnungsunternehmen sehen wir
uns mit unseren Partnern in der Verantwortung im Thema
Nachhaltigkeit: Es ist unsere Pflicht,
Wirtschaftlichkeit, Umweltverträglichkeit und
Lebensqualität miteinander in Einklang zu bringen. Dazu
gehört selbstverständlich auch, das Klima zu schützen,
Ressourcen effizient zu nutzen und den Menschen ein
angenehmes Lebensumfeld zu gestalten. Dazu möchten wir
beitragen  mit unserem Denken und Handeln, mit den
verwendeten Produkten und Lösungen.
Dabei geben wir innerhalb unserer EPAs dementsprechend
umweltverträgliche Produkte als Standard vor und
verweisen auf die sachgemäße Handhabung und Entsorgung
im Rahmen der von uns beauftragten Arbeiten.

A6) SONSTIGES

Die in diesen Bedingungen festgelegten Pflichten hat
der AN jedem Dritten aufzuerlegen, dessen er sich zur
Erfüllung dieser Pflichten bedient.
Die Einheitspreisabkommen dürfen weder ganz noch
teilweise in irgendeiner Form Dritten entgeltlich oder
unentgeltlich zugänglich gemacht werden.

*Hinweis*
B)  ALLGEMEINE TECHNISCHE VORBEMERKUNGEN FÜR
EINHEITSPREISABKOMMEN
================================================

B1) Allgemeines:

Für Lieferung und Ausführung gelten neben dem
Leistungsverzeichnis:

1.  Die neuesten DIN-Vorschriften (ausgenommen DIN
1961), VDE- und VDI-Richtlinien

2.  Die Vorschriften der zuständigen Behörden (z.B.
Bauaufsicht, Gewerbeaufsicht, Brandverhütung, TÜV,
Berufsgenossenschaften und Versorgungsbetriebe,

3.  Die Bestimmungen der Gerüstbauordnung

4.  Die Festlegungen des jeweiligen
Werkstoffherstellers. Die Werkstoffe müssen de
geforderten Bedingungen der Leistungsbeschreibung
entsprechen.

B2) Fachspezifische Nachweise:

Fachspezifische Nachweise, z.B. für den Umgang mit
Asbest, PAK, und dergleichen, sind auf Anforderung des
(AG) jederzeit und umgehend zu erbringen

Bei wesentlichen Änderungen z.B. Ausscheiden eines
befähigten Mitarbeiters oder Auslaufen eines
befristeten Nachweises (z.B. Schweißnachweis) ist der
AN verpflichtet, dies unverzüglich beim (AG)
schriftlich anzuzeigen und ggf. angebotene Aufträge
abzulehnen. Ebenso sind die jeweils gültigen
Unfallverhütungsvorschriften zu beachten und unbedingt
einzuhalten.

B3) Gebäudeschäden:

Falls dem AN bei der Durchführung von Reparaturarbeiten
weitere Gebäudeschäden bekannt werden (auch an anderen
Gewerken), so hat er den zuständigen Kundenbetreuer
oder Bauleiter des AG hierüber umgehend zu
unterrichten.

B4) Lager- und Abstellflächen:

Die Errichtung von Lager- und Arbeitsplätzen ist mit
der jeweiligen Bauleitung vorher abzustimmen.

Baustoffe und Bauteile dürfen nicht in den
Treppenhäusern und/oder auf anderen
Verkehrsflächen gelagert werden.

Bauschutt darf grundsätzlich nicht im Gebäude gelagert
werden.

B5) Bedingungen für die Entsorgung von Abfällen:

Der AN ist verpflichtet, die beim AG anfallenden
Abfälle ordnungsgemäß und sofort zu entsorgen. Zu
diesem Zweck hat er die einschlägigen Gesetze,
Verordnungen und sonstigen öffentlich-rechtlichen
Vorschriften - z.B. das Kreislaufwirtschafts- und
Abfallgesetz - einzuhalten. Eine Zwischenlagerung von
Abfällen ist nicht gestattet.

Sollten die für den Transport und die Entsorgung
erforderlichen Genehmigungen erlöschen, ist dies dem AG
unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG sich aus der Abfallbeseitigung ergebenden
Haftungsrisiken unter Einschluß des
Gewässerschäden-Haftungsrisikos - auf seine Kosten eine
Haftpflichtversicherung in ausreichender Höhe für
Personen-, Sach- und Vermögensschäden abzuschließen und
dem AG den Abschluß auf Verlangen nachzuweisen. Diese
Regelung läßt die Haftung des AN unberührt.

Sämtliche Baustoffe und Einbauteile müssen hinsichtlich
hrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

*Hinweis*
C) TECHNISCHE VORBEMERKUNGEN
In einem unausgebauten Dachgeschoss werde zwei
neue Mieteinheiten errichtet. Jede Mieteinheit erhalt
ein
Bad mit Dusche, Waschtisch, WC und Waschmaschinenanschluss. Jede Wohnung erhalt eine Küchenzeile mit
Geschirrspülanschluss. Die Anbindung der
Versorgungsleitungen, erfolgt an bereits bestehende
Versorgungsleitungen in der Wohnung. Es liegen
Kaltwasser
Warmwasser und Abwasser als Medien an.

Die Qualität und der Zustand der Bewässerungs,- und
Abwasserleitungen ist auf Korrosion, ausreichenden
Durchfluss und Fließdruck zu überprüfen, besondere
Aufmerksamkeit muss bei der Prüfung auf Auffälligkeiten
und auf Mängel gelegt werden die die
Trinkwasserqualität beeinträchtigen können oder mit
Schadstoffen belastet sind, wie z.B.:

- Bleileitungen
- Stagnations- bzw.Totwasserstrecken
( z.B. zum Rohrbe-und Entlüfter )
- nicht mehr oder wenig genutzte Leitungsteile und
Entnahmestellen ( z.B. zum Ausguss im DG )
- fest installierte Umgehungsleitungen
( z.B. an Filteranlagen )
- falsche Rohrqualität oder Reihenfolge
- falsche, fehlende oder nicht ausreichende
Dämmung /Isolierung
- Abwasserleitungen aus Material mit Asbestbelastung
(z.B. vom Hersteller Eternit )
- Isolierungen mit oder Verdacht auf Asbestanteil sind
sofort der Bauleitung zu melden !!

Arbeiten an diesen dürfen ohne Sanierungsplan nicht
erfolgen !!

Sollten die genannten oder auch andere Auffälligkeiten
festgestellt werden, sind diese in Abstimmung mit der
Bauleitung zu entfernen, mangelhafte Rohrleitungen sind
zu erneuern, fehlende Dämmungen / Isolierungen sind zu
installieren, nachträgliche und zusätzliche Arbeiten /
Dämmungen / Isolierungen an vorhandenen Rohrleitungen
werden separat vergütet.

Die Installationen haben den neuesten DIN Vorschriften
und Normen, DVGW Arbeitsblätter und den
allgemeinen anerkannten Regeln der Technik zu erfolgen,
besonders ist hier die Trinkwasser (TrinkwV)
Vorschrift zu beachten, die Berechnung der
Rohrleitungsdimensionierung erfolgt durch den
Auftragnehmer, dieses ist in die Einheitspreisen
einzukalkulieren.

Zur Verbraucherfassung von Kalt,- und Warmwasser sind
alle Entnahmestellen in der Wohnung, in den
Nasszellen, wie: Bad, WC und Küche, mit den
erforderlichen Zählervorrichtungen auszustatten, alle
Installationen sind in den Wohnungen mittels UP-Ventile
absperrbar herzustellen.

Hinweis Wasserzähler: der Ausführungstyp - Allmess oder
KOAX 2"- ist bei der Bauleitung zu erfragen,
in Berlin dürfen nur KOAX 2" Wasserzähler eingebaut
werden.

Trinkwasser Bewässerungleitungen sind gemäß der
Wasserqualität des Versorgers durch den AN in
Kupfer-, Edelstahl- oder Kunststoffverbundrohr zu
installieren, eventuelle wenig durchströmte
Entnahmestellen, z.B. der Waschmaschinenanschluss im
Bad, sind bei der Rohrinstallation zu schleifen
dieses ist in die Einheitspreisposition entsprechend
einzukalkulieren.

Abwasserfallleitungen sind bis zum obersten Geschoss
bzw.bis zum vorletzten Brandabschnitt in SML-Rohr
oder schallgedämmten Kunststoff DB Rohr auszuführen,
die Objektanschlüsse in der Wohnung, sowie die
Strangentlüftung im letzten Brandabschnitt (z.B.
Dachboden/Speicher), können in Kunststoff Abflussrohr
erfolgen.

Alle Einrichtungsgegenstände und LV Positionen sind
komplett zu liefern und gebrauchsfertig zu montieren,
einschließlich aller dafür erforderlichen Materialien
wie z.B. Rotgussverlängerungen, Befestigungs,- und
Dichtungsmaterialien o.ä., im Boden- und im
Spritzwasserbereich sind die Anschlüsse innerhalb der
Plattierung mit Sanitärsilikon o.ä. Dichtungsmitteln zu
versiegeln.

Die nachfolgenden Positionen -Installationseinheit-
sind einschließlich:
-aller erforderlichen Be,- und Entwässerungsleitungen,
-Form- und Verbindungsstücke, Isolierungs,-
-Befestigungs-, Brandschutz,- und Schallschutzmaterial,
-Fräs,- und / oder Stemmarbeiten, auszuführen.
sofern nicht anders beschrieben

Alle erforderlichen Rohrleitungsmassen, die für die
Installation erforderlich sind, müssen in die
Installationeinheiten und deren Einheitspreise
entsprechend vom Auftragnehmer einkalkuliert und
eingerechnet werden, die Positionierung oder die Anzahl
der installierten Einheiten hat keinen Einfluss auf die
Abrechnung, erst ab einer Nasszellen-Raumfläche ( die
Küche ist ausgenommen ) von über 8 m² wird ein Zuschlag
gewährt.

Für die Rohrinstallation sind folgende Systeme und
Qualitäten freigegeben:
Bewässerung:  Kupfer- Edelstahl- und
Mehrschichtverbundrohre
Entwässerung: SML und Kunststoff-
Entwässerungsleitungen

Nachhaltigkeit:

Es sollen Materialien verwendet werden die unter
ökologischen/ökonomischen Gesichtspunkten ausgewählt
werden und dem Thema Nachhaltigkeit entsprechen, hierzu
zählen Wasser und energiesparende Armaturen mit dem
Label "Water Efficiency Label WELL" (Bewertungssystem
über den effizienten Umgang mit Wasser und Energie)
oder "Blue Responsibility" ( Initiative der Deutschen
Sanitärwirtschaft=VDS mit dem Ziel der Dokumentation
von Nachhaltigen Sanitärlösungen und der
verantwortungsbewusste Umgang mit Wasser).
Innovative Technologien wie "IdealPure"
(Kontaktvermeidung von Trinkwasser zum Armaturenkörper
um 100% blei- und nickelfreies Trinkwasser zur
Verfügung zu stellen), sollten Anwendung finden.
Alle Armaturen, Hand- und Kopfbrausen müssen mit
Durchflussbegrenzern ausgestattet sein um den
Wasserverbrauch auf 5, 8 und 12 Liter pro Minute zu
begrenzen. Spülkästen müssen mit einer 2 Mengen
Spültechnologie (Spülvorgang 6 oder 4,5Liter)
ausgestattet sein.
Die Verwendung von schmutzabweisenden Oberflächen z.B.:
"Ideal Plus" (von 3M entwickelte Oberflächenveredelung,
reduziert entsprechend Reinigungsmittel und Aufwand),
bei Einrichtungsgegenständen sollte Verwendung finden.
Badewannen und Duschtassen aus Emailliertem Stahl sind
zu 100% recyclingfähig.
Nachweise sind auf Anfrage des AG vorzulegen

Leistungen, welche im Nachgang nicht zu prüfen sind
(z.B. Fertigstellung Rohinstallation), müssen vom AN
bildlich dokumentiert und der Rechnung beigefügt
werden.

Auf Verlangen des AG ist ein Mengenaufmaß bzw.
Materialbericht und ein Bericht über die Druckprüfung
der Neuinstallation vorzulegen und sind in den
Einheitspreisen mit einzukalkulieren.

### Bereich 1 Arno-Nitzschestr. 8

*Hinweis*

### Bereich 2 WE 01

#### Abschnitt 2.1 WE01 Küche

**2.1.10 Anschluss an vorhandene Leitung TW/TWW**
Anschluss an vorhandene Leitung herstellen,
einschl. abstellen und entleeren der Kalt- oder
Warmwasserstränge, trennen der Leitung und
Anschluss an neues Rohrsystem herstellen

Rohranschluss Strang CU DN15 bis 20
Menge: 1,000 Stk

**2.1.20 Installationseinheit Küche, Kalt - u . Warmwasser, Strang, mit Ventil und Zählervorrichtung**
Strang, einschl . 1 Kombi - Eckventil mit
Rückflussverhinderer,
Verschraubung, S chubrosette einschl . 1 Eckventil mit
Schubrosette und
Konusquetschverschraubung einschl . 2 System - UP -
Ventil
Hersteller : S eppelfricke / A BA BEUL / K emper
Nennweite : D N 15 bis DN 2 0
Typ: 2 721.01 / 2 721.05 / QUICKTURN / Weser
Figur 520 UP - Plus
Fertigbauset: K ronengriff / G rohe Costa / Kludi
Terralux
Einschl . 2 Einrohranschlussteil ( EAT ) f ür Allmess
UP- W asserzähler, ohne Messkapsel, k omplett mit
Kopfring, E delstahl Verschlusskappe und
Montageeinputzhaube, a ls Einmal - Mongageschlüssel
ausgebildet. e inschl . 2 Blindrosetten ( BRO- M K- 1
40)
bestehend aus :
Verchromter Rosette d1 40 mm und Zylinder
mit Blindplatte, e inschl . Be, - u nd
Entwässerungsleitungen ( D N5 0) u nd Fräs - oder
Stemmarbeiten bis 2 m Anschlusslänge je Leitung.

liefern und montieren
Menge: 1,000 Stk

#### Abschnitt 2.2 WE 01 Bad

*Hinweis*

**2.2.10 Anschluss an vorhanden Leitung TW herstellen**
Anschluss an vorhandene Leitung herstellen,
einschl. abstellen und entleeren der Kalt- oder
Warmwasserstränge, trennen der Leitung und
Anschluss an neues Rohrsystem herstellen

Rohranschluss Strang CU DN15 bis 20
Menge: 2,000 Stk

**2.2.20 Installationseinheit TECE Profi WT-Modul**
Installationseinheit TECE Profi WT -Modul BH 1 120 mm
mit
zwei Montageblöcken
Einschl . Bewässerungsleitungen. aus Metallverbundrohr
DN20, bis 2,5 m je Anschlussleitung und 0,5m
Verteilungsleitung
einschl. Form- und Verbindungsmaterial und
Wandscheiben.
0,5 m Entwässerungsleitung DN 50 aus schallgedämmten
Kunststoffrohr
inkl. Bögen und Übergängen

Für die Installation sind folgende Hersteller, Systeme
und Typen freigegeben:
Hersteller : T ECE
Typ: TECEProfil
Artikelnummer 9310017
liefern und montieren
Menge: 1,000 Stk

**2.2.30 Installationseinheit Wand WC, T ECE Base BH 1 120 mm, B reite 5 00 mm**
Installationseinheit Wand WC, T ECE Base BH 1 120 mm,
B reite 5 00 mm
Installationseinheit Wand WC, TECE Base BH 1 120 mm,
Breite 5 00 mm

einschl . aller erforderlichen Be, - und
Entwässerungsleitungen bis 1,5m  Leitungslänge
Metallverbundrohr DN20, Entwässerung schallgedämmtes
Kunststoffrohr DN100 einschl. der notwendigen Formteile
Abzweige und
Bögen Befestigung etc., einschl . im Lieferumfang
enthaltene Betätigungsplatte
Base in weiß
Hersteller : T ECE
Typ: Base Best . Nr .9 400000
einschl .B etätigungsplatte Base

liefern und montieren
Menge: 1,000 Stk

**2.2.40 Installationseinheit Waschmaschine UP**
Installationseinheit Waschmaschine UP- Geruchverschluss
mit integrierter Wasserversorgung
Geruchverschluss : f ür Wandeinbau, Abwasserschlauch
von
Wasch- oder
Spülmaschine, K unststoff, Wasserversorgung integriert
Austattung: Ventil mit Rückflussverhinderer und
Rohrbelüfter, Montageschiene,
Abdeckplatte Edelstahl, S chlauchverschraubung 9 0
Grad
verchromz
Einschl . B e- und Entwässerungsleitungen bis 1,5m
Metallverbundrohr DN20 und 1 m Entwässerungsleitung
DN100/50, einschl. alller Form und Verbindungsteile,
Bewässerungsleitung schleifen und nicht als
Stichleitung ausführen !!
komplett liefern und montieren
Menge: 1,000 Stk

**2.2.50 Installationseinheit Dusche, ohne Montageelement**
Installationseinheit Duschwanne, ohne Montageelement
Anschlüsse für eine Duschwanne, AP- Armatur,
ohne Montageelement, h erstellen,
einschl . B e, - und Entwässerungsleitungen bis 2,5 m
je Anschlussleitung und aller Form- und
Verbindungsstücke, Wandscheiben etc.
einschl. bis 3 m Entwässerungsleitung DN50 inkl.
Entwässerungsformteile
schallgedämmtes Kunststoffrohr.

Isolierungs-, Befestigungs- , und Schallschutzmaterial
, Fräs, - oder
Stemmarbeiten- Holzunterkonstruktion

liefern und montieren
Menge: 1,000 Stk

**2.2.60 TECE Seal System Abdichtungsset 1/2 " f ür Wanddurchführungen**
TECE Seal System Abdichtungsset 1/2 " f ür
Wanddurchführungen
TECE Seal System Abdichtungsset 1/2 " f ür
Wanddurchführungen
besteht aus :
- 2 x Baustopfen
- 2 x Dichthülse
- 2 x Dichtmanschette
Mit dem Abdichtungsset für Wanddurchführungen lassen
sich
Armaturenanschlüsse einfach und normgerecht ausführen.
Die Dichtmanschette sollte dem Fliesenleger übergeben
werden
damit dieser sie in seine Abdichtarbeiten integrieren
kann
Hersteller : TECE
Produkt : A bdichtungsset Art. -N r .: 7 04805
liefern und montieren
Menge: 2,000 Stk

**2.2.70 Duschwanne Kaldewei Duschplan 900x 1200 mm mit Styroporträger**
Höhe 65 mm, mit Styroporträger
Duschwanne Kaldewei Duschplan 9 00x 1200 mm mit
Styroporträger
Höhe 6 5 mm, m it Styroporträger,
Hersteller : Kaldewei
Maße: 9 00 x 1200 mm
Typ: Duschplan Modell- Nr . 4 20-2

liefern und montieren
Menge: 1,000 Stk

**2.2.80 Duschwannen Ablaufgarnitur für Ablaufloch 90 mm**
Duschwannen Ablaufgarnitur für Ablaufloch 90 mm
Geruchverschluss, inclusive Ablaufdeckel Fertigbauset
verchromt
Hersteller : Viega Tempoplex / G eberit d90

liefern und montieren
Menge: 1,000 Stk

**2.2.90 Brausethermostat AP Ideal Standard CeraTherm 25**
Brausethermostat AP Ideal Standard CeraTherm 2 5
mit Evo Handbrause & Regenbrause

Hersteller : Ideal Standard
Serie: CeraTherm 2 5 Art. -N r . A 7 208 AA

liefern und montieren
Menge: 1,000 Stk

**2.2.100 Waschtisch i. l ife B 1 Hl . m. Ül . 550 x440x 1 80m m Weiß**
Waschtisch
Serie: I deal Standard i .l ife B
Hersteller : Ideal Standard
Material : K eramik ( Feinfeuerton )
Farbe / Oberfläche: Weiß ( Alpin)

Artikel - Nr .: T 460801
liefern und montieren
Menge: 1,000 Stk

**2.2.110 Waschtischarmatur Ideal Standard Ceraplan H 7 5**
Waschtischarmatur Ideal Standard Ceraplan
 H 7 5 m . A blaufgarn. A usld . 124/103m m Chrom
Hersteller : I deal Standard

Serie: C eraPlan H7 5 H 103m m Art .-N r . BD 2 14 AA

liefern und montieren
Menge: 1,000 Stk

**2.2.120 Flaschen -G eruchverschluß 1 1/4"**
Flaschen- G eruchverschluß 1 1 /4"
1 1 /4 " , mit verstellbarem Tauchrohr, i n allen
erforderlichen Längen,
Abgang mit Schubrosette, verchromt,

einschl.Gummianschlussnippel .
liefern und montieren
Menge: 1,000 Stk

**2.2.130 Eckventil 1/2 " , verchromt**
Eckventil 1 /2" , verchromt,
einschl . S chubrosette und Quetschverschraubung

liefern und montieren
Menge: 2,000 Stk

**2.2.140 Dichtheitsprüfung**
Menge: 1,000 pau

**2.2.150 Brandschutzmannschette für brennbare Rohre 93 - 112 mm**
Brandschutzmannschette für brennbaren Rohre 9 3 - 1 12
mm
93-112m m, R est wie vor
Rohr- Abmessung: 93 - 112 mm
Systeme: D oyma, CosmoFLAM, W avin, G eberit,
Skolan
liefern und montieren
Menge: 2,000 Stk

#### Abschnitt 2.3 WE01 Heizung

**2.3.10 Vor - und Rücklaufstrang entleeren bis 5 Geschosse**
Vor - u nd Rücklaufstrang entleeren bis 5 Geschosse
Vor - u nd Rücklaufstrang an den Strangabsperrventilen
entleeren
und nach den
Arbeiten wieder füllen und entlüften,
Menge: 1,000 psch

**2.3.20 Anschluss an Bestandsleitung herstellen VL/RL**
Anschluss an Bestandsleitung herstellen,
für Vorlauf / Rücklauf (paarweise)

Bestandsleitung Kupferrohr DN20/ Übergang
Metallverbundrohr  20mm

liefern und montieren
Menge: 1,000 Stk

**2.3.30 Residio Strangregulierventil Kombi 3 plus, rot, DN25**
Residio Strangregulierventil Kombi 3 plus, Muffe, DN20
einschl. Übergänge
liefern und montieren.

Artikelnummer: V5000Y0020
Menge: 1,000 Stk

**2.3.40 Residio Strangregulierventil Kombi 3 plus, blau, DN 25**
Residio Strangregulierventil Kombi 3 plus, blau, DN 20
einschl. Übergänge
liefern und montieren.

Artikelnummer: V5010Y0020
Menge: 1,000 Stk

**2.3.50 Raxofix Mehrschichtverbundrohr 20x2,8mm**
Rohrleitungen für Trinkwasser- und
Heizungs-Installationen,
Trinkwasserleitung kalt nach DIN 1988-200
(Tabelle 8), Trinkwasserleitung warm nach
DIN 1988-200 (Tabelle 9) 50 % Dämmanforderung,
Heiz- und Warmwasserleitung nach GEG 50 %
Dämmanforderung (Anlage 8 zu den §§ 69, 70
und 71 Absatz 1),
aus formstabilen grauen
Mehrschichtverbundrohr
nach DIN EN ISO 21003-2,
diffusionsdicht,
mit 13 mm starker Rundumdämmung grau,
Lambda = 0,040 W/(m·K),

Verbindung mit Raxofix-Verbinder aus
Siliziumbronze,
als druckverlustoptimiertes System,
ohne O-Ring,
mit SC-Contur und DVGW zertifizierter
Prüfsicherheit bei unverpresstem Verbinder,
mit DVGW-Baumusterprüfzertifikat

Fabrikat:  Viega
Typ:  Raxofix oder gleichwertig

Raxofix Mehrschichtverbundrohr
nach DIN EN ISO 21003-2,
mit Rundumdämmung 13 mm,
20 x 2,8 mm

einschl. Befestigungsmaterial

liefern und montieren
Menge: 46,000 m

**2.3.60 wie vor jedoch 16x 2,2 mm**
Raxofix Mehrschichtverbundrohr
nach DIN EN ISO 21003-2,
mit Rundumdämmung 13 mm,
16 x 2,2 mm

liefern und montieren
Menge: 14,000 m

**2.3.70 Raxofix T-Stück 20x16x20**
Raxofix T-Stück 20x16x20

liefern und montieren
Menge: 6,000 Stk

**2.3.80 Raxofix Kupplung 20x16**
Raxofix Kupplung 20x16mm

liefern und montieren
Menge: 2,000 Stk

**2.3.90 Raxofix Bogen 20mm**
Raxofix Bogen90°x 20mm

liefern und montieren
Menge: 8,000 Stk

**2.3.100 Heizkörperanschlublock**
Viega Raxofix Heizkörperanschlussblock
16 x 15, Edelstahl  Art. 698461

Raxofix-Heizkörperanschlussblock
für Montage im Mauerschlitz oder Boden
Edelstahl
Raxofix-Pressanschluss
Ausstattung
Befestigung Stahl verzinkt, Dämmbox
d1: 16
d2: 15

Hersteller: Viega
Modell 5375.31
Artikel 698461

liefern und montieren
Menge: 4,000 Stk

**2.3.110 Ventilheizkörper 22/2600/400**
Ventilheizkörper
Typ 21
Baulänge 2600 mm
Bauhöhe  400 mm

einschl, Befestigungen, Entlüfter ,Stopfen
liefern und montieren
Menge: 1,000 Stk

**2.3.120 Ventilheizkörper 22/720/400**
Ventilheizkörper
Typ 22
Baulänge 720 mm
Bauhöhe  400 mm

einschließlich Befestigungen, einsch. Entlüfter,
Stopfen
liefern und montieren
Menge: 2,000 Stk

**2.3.130 Hahnblock-Winkel Eck 3/4"**
Hahnblock-Winkel Eck 3/4"
Rohrabstand 50mm
Rohranschluss 15mm

liefern und montieren
Menge: 3,000 Stk

**2.3.140 Thermostatkopf Danfoss Aero RA,m. Nullabsperrung**
Thermostatkopf  Danfoss Aero RA,m. Nullabsperrung

liefern und montieren
Menge: 3,000 Stk

**2.3.150 Doppel Abdeckrosette**
Doppel Abdeckrosette
16mm Rohrabstand 50mm
weiß

liefern und montieren
Menge: 4,000 Stk

**2.3.160 Kermi Badheizkörper Basic 50 BH 1770/BL 599**
Badheizkörper Kermi Basic - 50 BH 1 770 mm / B L 5 99
mm,
einschl . B efestigungsset und Entlüftungsstopfen
Hersteller : K ermi
Maße: B auhöhe 1 770 mm / Baulänge 5 99 mm
Typ: Basic - 50, weiß

liefern und montieren
Menge: 1,000 Stk

**2.3.170 Badheizkörper Anschlussgruppe mit TH -R egler Honeywell MNG, D esign**
Badheizkörper Anschlussgruppe mit TH - Regler Honeywell
MNG, D esign,
Die Anschlußverrohrung des Vor -u nd Rücklaufes zum
Heizkörpers hat
primär über die Wand und nur in Ausnahmefällen über den
Boden zu erfolgen,
beim Anschluß vom Boden muß dieser fachgerecht
versiegelt werden, einschl . R osetten zur Abdeckung.
Hersteller : H oneywell
Oberfläche: weiß
Typ: M NG Therafix Design Bestell- N r .
V2 881 + T hera- 3 T6 001

liefern und montieren
Menge: 1,000 Stk

**2.3.180 Rockwool Conlitschale 150U**
Rockwool Conlit 150 U Brandschutz
Steinwolle-Schale
Dammung 20mm
Isolierung Dämmung 20mm

liefern und montieren
Menge: 1,000 Stk

**2.3.190 Dichtheitsprüfung Heizung**
Dichtheitsprüfungen auch in Teilabschnitten
der neu errichteten Heizungsinstallation.
gemäß DIN EN 14336

beinhaltet die Druckprüfung

2x Fussbodenheizung
1x Anschlussleitung
2x satische Heizung

entsprechende Druckprotokolle sind
einzureichen.
Menge: 1,000 pau

**2.3.200 Anlage füllen und entlüften**
Anlage füllen ud entlüften
bestehend aus

füllen und entlüften Anschlussleitung
füllen und entlüften Heizkörper
füllen und entlüften 2x Fussbodenheizung
je 2 Heizkreise
Menge: 1,000 pau

### Bereich 3 WE 02

#### Abschnitt 3.1 Küche

**3.1.10 Anschluss an vorhandene Leitung TW/TWW**
Anschluss an vorhandene Leitung herstellen,
einschl. abstellen und entleeren der Kalt- oder
Warmwasserstränge, trennen der Leitung und
Anschluss an neues Rohrsystem herstellen

Rohranschluss Strang CU DN15 bis 20
Menge: 1,000 Stk

**3.1.20 Installationseinheit Küche, K alt -u . W armwasser, S trang, mit Ventil und Zählervorrichtung**
Strang, einschl . 1 Kombi - Eckventil mit
Rückflussverhinderer,
Verschraubung, S chubrosette einschl . 1 Eckventil mit
Schubrosette und
Konusquetschverschraubung einschl . 2 System - UP -
Ventil
Hersteller : S eppelfricke / A BA BEUL / K emper
Nennweite : D N 15 bis DN 2 0
Typ: 2 721.01 / 2 721.05 / QUICKTURN / Weser
Figur 520 UP - Plus
Fertigbauset: K ronengriff / G rohe Costa / Kludi
Terralux
Einschl . 2 Einrohranschlussteil ( EAT ) f ür Allmess
UP- W asserzähler, ohne Messkapsel, k omplett mit
Kopfring, E delstahl Verschlusskappe und
Montageeinputzhaube, a ls Einmal - Mongageschlüssel
ausgebildet. e inschl . 2 Blindrosetten ( BRO- M K- 1
40)
bestehend aus :
Verchromter Rosette d1 40 mm und Zylinder
mit Blindplatte, e inschl . Be, - u nd
Entwässerungsleitungen ( D N5 0) u nd Fräs - oder
Stemmarbeiten bis 6 m Anschlusslänge je Leitung.

liefern und montieren
Menge: 1,000 Stk

#### Abschnitt 3.2 WE 02 Bad

*Hinweis*

**3.2.10 Anschluss an vorhanden Leitung TW herstellen**
Anschluss an vorhandene Leitung herstellen,
einschl. abstellen und entleeren der Kalt- oder
Warmwasserstränge, trennen der Leitung und
Anschluss an neues Rohrsystem herstellen

Rohranschluss Strang CU DN15 bis 20
Menge: 2,000 Stk

**3.2.20 Installationseinheit TECE Profi WT-Modul**
Installationseinheit TECE Profi WT -Modul BH 1 120 mm
mit
zwei Montageblöcken
Einschl . Bewässerungsleitungen. aus Metallverbundrohr
DN20, bis 2,5 m je Anschlussleitung und 0,5m
Verteilungsleitung
einschl. Form- und Verbindungsmaterial und
Wandscheiben.
0,5 m Entwässerungsleitung DN 50 aus schallgedämmten
Kunststoffrohr
inkl. Bögen und Übergängen

Für die Installation sind folgende Hersteller, Systeme
und Typen freigegeben:
Hersteller : T ECE
Typ: TECEProfil
Artikelnummer 9310017
liefern und montieren
Menge: 1,000 Stk

**3.2.30 Installationseinheit Wand WC, T ECE Base BH 1 120 mm, B reite 5 00 mm**
Installationseinheit Wand WC, T ECE Base BH 1 120 mm,
B reite 5 00 mm
Installationseinheit Wand WC, TECE Base BH 1 120 mm,
Breite 5 00 mm

einschl . aller erforderlichen Be, - und
Entwässerungsleitungen bis 1,5m  Leitungslänge
Metallverbundrohr DN20, Entwässerung schallgedämmtes
Kunststoffrohr DN100 einschl. der notwendigen Formteile
Abzweige und
Bögen Befestigung etc., einschl . im Lieferumfang
enthaltene Betätigungsplatte
Base in weiß
Hersteller : T ECE
Typ: Base Best . Nr .9 400000
einschl .B etätigungsplatte Base

liefern und montieren
Menge: 1,000 Stk

**3.2.40 Installationseinheit Waschmaschine UP**
Installationseinheit Waschmaschine UP- Geruchverschluss
mit integrierter Wasserversorgung
Geruchverschluss : f ür Wandeinbau, Abwasserschlauch
von
Wasch- oder
Spülmaschine, K unststoff, Wasserversorgung integriert
Austattung: Ventil mit Rückflussverhinderer und
Rohrbelüfter, Montageschiene,
Abdeckplatte Edelstahl, S chlauchverschraubung 9 0
Grad
verchromz
Einschl . B e- und Entwässerungsleitungen bis 1,5m
Metallverbundrohr DN20 und 1 m Entwässerungsleitung
DN100/50, einschl. alller Form und Verbindungsteile,
Bewässerungsleitung schleifen und nicht als
Stichleitung ausführen !!
komplett liefern und montieren
Menge: 1,000 Stk

**3.2.50 Installationseinheit Dusche, ohne Montageelement**
Installationseinheit Duschwanne, ohne Montageelement
Anschlüsse für eine Duschwanne, AP- Armatur,
ohne Montageelement, h erstellen,
einschl . B e, - und Entwässerungsleitungen bis 2,5 m
je Anschlussleitung und aller Form- und
Verbindungsstücke, Wandscheiben etc.
einschl. bis 3 m Entwässerungsleitung DN50 inkl.
Entwässerungsformteile
schallgedämmtes Kunststoffrohr.

Isolierungs-, Befestigungs- , und Schallschutzmaterial
, Fräs, - oder
Stemmarbeiten- Holzunterkonstruktion

liefern und montieren
Menge: 1,000 Stk

**3.2.60 TECE Seal System Abdichtungsset 1/2 " f ür Wanddurchführungen**
TECE Seal System Abdichtungsset 1/2 " f ür
Wanddurchführungen
TECE Seal System Abdichtungsset 1/2 " f ür
Wanddurchführungen
besteht aus :
- 2 x Baustopfen
- 2 x Dichthülse
- 2 x Dichtmanschette
Mit dem Abdichtungsset für Wanddurchführungen lassen
sich
Armaturenanschlüsse einfach und normgerecht ausführen.
Die Dichtmanschette sollte dem Fliesenleger übergeben
werden
damit dieser sie in seine Abdichtarbeiten integrieren
kann
Hersteller : TECE
Produkt : A bdichtungsset Art. -N r .: 7 04805
liefern und montieren
Menge: 2,000 Stk

**3.2.70 Duschwanne Kaldewei Duschplan 9 00x 1 200 mm mit Styroporträger**
Höhe 6 5 mm, m it Styroporträger
Duschwanne Kaldewei Duschplan 9 00x 1200 mm mit
Styroporträger
Höhe 6 5 mm, m it Styroporträger,
Hersteller : Kaldewei
Maße: 9 00 x 1200 mm
Typ: Duschplan Modell- Nr . 4 20-2

liefern und montieren
Menge: 1,000 Stk

**3.2.80 Duschwannen Ablaufgarnitur für Ablaufloch 90 mm**
Duschwannen Ablaufgarnitur für Ablaufloch 90 mm
Geruchverschluss, inclusive Ablaufdeckel Fertigbauset
verchromt
Hersteller : Viega Tempoplex / G eberit d90

liefern und montieren
Menge: 1,000 Stk

**3.2.90 Brausethermostat AP Ideal Standard CeraTherm 25**
Brausethermostat AP Ideal Standard CeraTherm 2 5
mit Evo Handbrause & Regenbrause

Hersteller : Ideal Standard
Serie: CeraTherm 2 5 Art. -N r . A 7 208 AA
liefern und montieren
Menge: 1,000 Stk

**3.2.100 Waschtisch i. l ife B 1 Hl . m. Ül . 550 x440x 1 80m m Weiß**
Waschtisch
Serie: I deal Standard i .l ife B
Hersteller : Ideal Standard
Material : K eramik ( Feinfeuerton )
Farbe / Oberfläche: Weiß ( Alpin)

Artikel - Nr .: T 460801
liefern und montieren
Menge: 1,000 Stk

**3.2.110 Waschtischarmatur Ideal Standard Ceraplan H 7 5**
Waschtischarmatur Ideal Standard Ceraplan
 H 7 5 m . A blaufgarn. A usld . 124/103m m Chrom
Hersteller : I deal Standard

Serie: C eraPlan H7 5 H 103m m Art .-N r . BD 2 14 AA

liefern und montieren
Menge: 1,000 Stk

**3.2.120 Flaschen -G eruchverschluß 1 1/4"**
Flaschen- G eruchverschluß 1 1 /4"
1 1 /4 " , mit verstellbarem Tauchrohr, i n allen
erforderlichen Längen,
Abgang mit Schubrosette, verchromt,

einschl.Gummianschlussnippel .
liefern und montieren
Menge: 1,000 Stk

**3.2.130 Eckventil 1/2 " , verchromt**
Eckventil 1 /2" , verchromt,
einschl . S chubrosette und Quetschverschraubung

liefern und montieren
Menge: 2,000 Stk

**3.2.140 Brandschutzmanschette für brennbare Rohre**
Brandschutzmannschette für brennbare Rohre 93 - 112 mm
Brandschutzmannschette für brennbaren Rohre 9 3 - 1 12
mm
93-112m m, R est wie vor
Rohr- Abmessung: 93 - 112 mm
Systeme: D oyma, CosmoFLAM, W avin, G eberit,
Skolan

liefern und montieren
Menge: 2,000 Stk

**3.2.150 Dichtheitsprüfung**
Menge: 1,000 pau

#### Abschnitt 3.3 WE02 Heizung

**3.3.10 Vor - und Rücklaufstrang entleeren bis 5 Geschosse**
Vor - u nd Rücklaufstrang entleeren bis 5 Geschosse
Vor - u nd Rücklaufstrang an den Strangabsperrventilen
entleeren
und nach den
Arbeiten wieder füllen und entlüften,
Menge: 1,000 psch

**3.3.20 Anschluss an Bestandsleitung herstellen VL/RL**
Anschluss an Bestandsleitung herstellen,
für Vorlauf / Rücklauf (paarweise)

Bestandsleitung Kupferrohr DN20/ Übergang
Metallverbundrohr  20mm

liefern und montieren
Menge: 1,000 Stk

**3.3.30 Residio Strangregulierventil Kombi 3 plus, rot, DN25**
Residio Strangregulierventil Kombi 3 plus, Muffe, DN20
einschl. Übergänge
liefern und montieren.

Artikelnummer: V5000Y0020
Menge: 1,000 Stk

**3.3.40 Residio Strangregulierventil Kombi 3 plus, blau, DN 25**
Residio Strangregulierventil Kombi 3 plus, blau, DN 20
einschl. Übergänge
liefern und montieren.

Artikelnummer: V5010Y0020
Menge: 1,000 Stk

**3.3.50 Raxofix Mehrschichtverbundrohr 20x2,8mm**
Rohrleitungen für Trinkwasser- und
Heizungs-Installationen,
Trinkwasserleitung kalt nach DIN 1988-200
(Tabelle 8), Trinkwasserleitung warm nach
DIN 1988-200 (Tabelle 9) 50 % Dämmanforderung,
Heiz- und Warmwasserleitung nach GEG 50 %
Dämmanforderung (Anlage 8 zu den §§ 69, 70
und 71 Absatz 1),
aus formstabilen grauen
Mehrschichtverbundrohr
nach DIN EN ISO 21003-2,
diffusionsdicht,
mit 13 mm starker Rundumdämmung grau,
Lambda = 0,040 W/(m·K),

Verbindung mit Raxofix-Verbinder aus
Siliziumbronze,
als druckverlustoptimiertes System,
ohne O-Ring,
mit SC-Contur und DVGW zertifizierter
Prüfsicherheit bei unverpresstem Verbinder,
mit DVGW-Baumusterprüfzertifikat

Fabrikat:  Viega
Typ:  Raxofix oder gleichwertig

Raxofix Mehrschichtverbundrohr
nach DIN EN ISO 21003-2,
mit Rundumdämmung 13 mm,
20 x 2,8 mm

einschl. Befestigungsmaterial

liefern und montieren
Menge: 55,000 m

**3.3.60 wie vor jedoch 16x 2,2 mm**
Raxofix Mehrschichtverbundrohr
nach DIN EN ISO 21003-2,
mit Rundumdämmung 13 mm,
16 x 2,2 mm

liefern und montieren
Menge: 20,000 m

**3.3.70 Raxofix T-Stück 20x16x20**
Raxofix T-Stück 20x16x20

liefern und montieren
Menge: 8,000 Stk

**3.3.80 Raxofix Kupplung 20x16**
Raxofix Kupplung 20x16mm

liefern und montieren
Menge: 2,000 Stk

**3.3.90 Raxofix Bogen 20mm**
Raxofix Bogen90°x 20mm

liefern und montieren
Menge: 12,000 Stk

**3.3.100 Heizkörperanschlublock**
Viega Raxofix Heizkörperanschlussblock
16 x 15, Edelstahl  Art. 698461

Raxofix-Heizkörperanschlussblock
für Montage im Mauerschlitz oder Boden
Edelstahl
Raxofix-Pressanschluss
Ausstattung
Befestigung Stahl verzinkt, Dämmbox
d1: 16
d2: 15

Hersteller: Viega
Modell 5375.31
Artikel 698461

liefern und montieren
Menge: 5,000 Stk

**3.3.110 Ventilheizkörper 22/2600/400**
Ventilheizkörper
Typ 21
Baulänge 2600 mm
Bauhöhe  400 mm

einschl, Befestigungen, Entlüfter ,Stopfen
liefern und montieren
Menge: 1,000 Stk

**3.3.120 Ventilheizkörper 22/720/400**
Ventilheizkörper
Typ 22
Baulänge 720 mm
Bauhöhe  400 mm

einschließlich Befestigungen, einsch. Entlüfter,
Stopfen
liefern und montieren
Menge: 2,000 Stk

**3.3.130 Ventilheizkörpr 22/1200/400**
Ventilheizkörper
Typ 22
Baulänge 120 mm
Bauhöhe  400 mm

einschließlich Befestigungen, einsch. Entlüfter,
Stopfen
liefern und montieren
Menge: 1,000 Stk

**3.3.140 Hahnblock-Winkel Eck 3/4"**
Hahnblock-Winkel Eck 3/4"
Rohrabstand 50mm
Rohranschluss 15mm
einschl.
Quetschverschraubungen 3/4x15mm

liefern und montieren
Menge: 3,000 Stk

**3.3.150 Thermostatkopf Danfoss Aero RA,m. Nullabsperrung**
Thermostatkopf  Danfoss Aero RA,m. Nullabsperrung

liefern und montieren
Menge: 3,000 Stk

**3.3.160 Doppel Abdeckrosette**
Doppel Abdeckrosette
16mm Rohrabstand 50mm
weiß

liefern und montieren
Menge: 4,000 Stk

**3.3.170 Kermi Badheizkörper Basic 50 BH 1770/BL 599**
Badheizkörper Kermi Basic - 50 BH 1 770 mm / B L 5 99
mm,
einschl . B efestigungsset und Entlüftungsstopfen
Hersteller : K ermi
Maße: B auhöhe 1 770 mm / Baulänge 5 99 mm
Typ: Basic - 50, weiß

liefern und montieren
Menge: 1,000 Stk

**3.3.180 Badheizkörper Anschlussgruppe mit TH -R egler Honeywell MNG, D esign**
Badheizkörper Anschlussgruppe mit TH - Regler Honeywell
MNG, D esign,
Die Anschlußverrohrung des Vor -u nd Rücklaufes zum
Heizkörpers hat
primär über die Wand und nur in Ausnahmefällen über den
Boden zu erfolgen,
beim Anschluß vom Boden muß dieser fachgerecht
versiegelt werden, einschl . R osetten zur Abdeckung.
Hersteller : H oneywell
Oberfläche: weiß
Typ: M NG Therafix Design Bestell- N r .
V2 881 + T hera- 3 T6 001

liefern und montieren
Menge: 1,000 Stk

**3.3.190 Rockwool Conlitschale 150U**
Rockwool Conlit 150 U Brandschutz
Steinwolle-Schale
Dammung 20mm
Isolierung Dämmung 20mm

liefern und montieren
Menge: 1,000 Stk

**3.3.200 Dichtheitsprüfung Heizung**
Dichtheitsprüfungen auch in Teilabschnitten
der neu errichteten Heizungsinstallation.
gemäß DIN EN 14336

beinhaltet die Druckprüfung

2x Fussbodenheizung
1x Anschlussleitung
2x satische Heizung

entsprechende Druckprotokolle sind
einzureichen.
Menge: 1,000 pau

**3.3.210 Anlage füllen und entlüften**
Anlage füllen ud entlüften
bestehend aus

füllen und entlüften Anschlussleitung
füllen und entlüften Heizkörper
füllen und entlüften 2x Fussbodenheizung
je 2 Heizkreise
Menge: 1,000 pau

**3.3.220 Dichtheitsprüfung**
Menge: 1,000 pau

### Bereich 4 Sonstiges

#### Abschnitt 4.1 Sonstiges

**4.1.10 Demontage HT-Rohr DN70**
Demontage von Dunstleitung
HT Rohr DN 70-1DN100
Menge: 20,000 m

**4.1.20 Trinkwasseruntersuchung**
Trinkwasseruntersuchung
nach VDI /DVGW 6023
  -Coliforme Bakterien
        - E coli
  -Legionellen
Menge: 2,000 Stk

**4.1.30 Dunstleitung als schallgedämmtes Kunststoffrohr DN100**
schallgedämmtes Kunststoffrohr  zur Entwässerung von
Gebäuden nach DIN EN 12056 in Verbindung mit DIN
1986-100
Werkstoff PP (mineralverstärkt)
Farbe weiß (ähnlich RAL 9003) mit Gummidichtring
allgemein bauaufsichtlich zugelassen unter der Nr.
Z-42.1-510

DN 100

liefern und montieren
einschl. Schellen und Befestigungsmaterial
Menge: 16,000 m

**4.1.40 Dunstleitung als schallgedämmtes Kunststoffrohr DN70**
schallgedämmtes Kunststoffrohr  zur Entwässerung von
Gebäuden nach DIN EN 12056 in Verbindung mit DIN
1986-100
Werkstoff PP (mineralverstärkt)
Farbe weiß (ähnlich RAL 9003) mit Gummidichtring
allgemein bauaufsichtlich zugelassen unter der Nr.
Z-42.1-510

DN70

liefern und montieren
einschl. Schellen und Befestigungsmaterial
Menge: 12,000 m

USt %: 19,00
